# ABStr PFLANZ
Angebotsaufforderung (GAEB DA XML 3.2, DA83)
Projekt: Umgestaltung August- Bebel- Straße
Währung: EUR
Vergabeart: Öffentliche Ausschreibung
Abgabeort: Wittenberge
Auftraggeber: Stadtverwaltung Wittenberge, August- Bebel- Straße 10, 19322 Wittenberge
Erstellt mit: AVAPLAN, AVAPLAN win64bit 24.2.3.3654, 16.02.2026

## Allgemeine Vorbemerkungen
1. Die allgemeinen, technischen Vertragsbedingungen für Bauleistungen (VOB/C) sowie alle, jeweils gültigen DIN-Normen sind ausdrücklicher Vertragsbestandteil.
2. Der Unternehmer hat sich vor Abgabe des Angebots von dem Zustand der Baustelle und den örtlichen Verhältnissen eingehend zu überzeugen. Mit Abgabe des Angebotes erklärt der Bieter, dass die vorhandenen Unterlagen für eine einwandfreie Kalkulation der angebotenen Preise ausreichend sind und sich dem Umfang seiner Leistungen bewusst ist. Später vorgebrachte Einwendungen können nicht berücksichtigt werden. Die beigelegten Pläne sind Bestandteil der Ausschreibung.
3. Die Leistungen sollen als Ganzes vergeben werden. Bauherr und Bauleitung sind berechtigt, einzelne Positionen des Angebotes zu streichen, anderweitig zu vergeben oder Änderungen in den Massen aus Gründen der Ersparnis oder wegen Änderung in der Ausführung vorzunehmen, ohne dass hieraus Ansprüche irgendwelcher Art geltend gemacht werden können.
4. Sämtliche Einheitspreise verstehen sich in fertiger, einwandfreier Ausführung gemäß VOB/C einschl. Lieferung und Lagerung der erforderlichen Materialien frei Verwendungsstelle sowie Leistungen aller Nebenarbeiten, An- und Abtransport von Maschinen, Geräten, Bauwagen usw., falls der Angebotstext nichts Gegenteiliges besagt.
5. Die ausführende Firma ist verpflichtet, durch laufende Kontrollen während der Durchführung der Arbeiten die im Blankett angesetzten Massen zu überprüfen und bei Erhöhung jeweils vor Beginn der Arbeiten Mitteilung zu machen. Für Mehrarbeiten oder andere Ausführungen als ausgeschrieben ist die schriftliche Bekanntgabe der Vergütungsforderung und ihre Genehmigung durch die Bauleitung erforderlich.
6. Die Lage evtl. noch vorhandener Kabel und Leitungen sowie deren Tiefe sind nicht lokalisiert. Bei Auffinden sind sie zu beachten, zu sichern und zu schützen.
Bei Beschädigungen sind die Kosten für die Wiederherstellung zu übernehmen.
7. Die anzuliefernden Materialien sind der Bauleitung ohne besondere Aufforderung anzukündigen und vor der Verarbeitung abzuzeichnen. Die Original-Lieferscheine für alle Materialien sind von der örtlichen Bauleitung gegenzeichnen zu lassen und bei Rechnungsstellung wieder einzureichen. Sämtliche Materialien sind in der für das gesamte Bauvorhaben geforderten Menge in gleichmäßiger, unveränderter Qualität (Güteklasse, Farbe usw.) zu liefern. Die Bauleitung behält sich eine Qualitätsprüfung der angelieferten Materialien undStoffe vor.
Der Bauleitung sind regelmäßig und unaufgefordert Qualitätsunterlagen insbesondere des verwendeten Betons bzw. Bestätigungen der Lieferfirma bei Verwendung von Lieferbeton vorzulegen.
8. Vor endgültiger Fertigstellung müssen nicht mehr messbare bzw. erkennbare Lieferungen und Leistungen von der Bauleitung zwischenzeitlich anerkannt und abgenommen werden.
9. Die in Verbindung mit der Auftragserteilung
festgelegten Fertigstellungstermine sind unbedingt einzuhalten.
10. Wenn Arbeitskräfte, Geräte oder Baustoffe so unzureichend sind, dass der Auftragnehmer mit der Vollendung in Verzug gerät und die Ausführungsfristen nicht eingehalten werden können, behält sich der Bauherr das Recht vor, auf Kosten des Auftragnehmers eine andere Firma mit der termingerechten Fertigstellung der Arbeiten zu beauftragen.
11. Materiallagerungen und Überfahrungen sind im Wurzelbereich der Bäume nicht gestattet.
12. Sämtliche überflüssigen Materialien (Unrat,
Verpackungsmaterial usw.) sind gem. Logistikhandbuch zu entsorgen.
13. Für die Zeit der Baudurchführung sind vom
Auftragnehmer Bautageberichte zu führen und der Bauleitung in regelmäßigen Abständen, 1 x wöchentlich, zur Gegenzeichnung vorzulegen.
14. Bäume, die während der Baudurchführung beschädigt werden, sind zu Lasten des Auftragnehmers baumpflegerisch zu behandeln. Der Auftraggeber benennt die ausführende Firma.
Die im Bereich der Baustelle zu erhaltenden Bäume sind während der Bauarbeiten gegen alle schädlichen Einflüsse zu schützen.
Hierbei wird im Besonderen auf die Einhaltung der in DIN 18920 "Schutz von Bäumen, Pflanzenbeständen und Vegetationsflächen bei Baumaßnahmen", RAS-LG IV sowie in der Berliner Baumschutzverordnung getroffenen Bestimmungen und Auflagen hingewiesen.
Wege und Bauwerke, die während der Baudurchführung beschädigt werden, sind zu Lasten des Auftragnehmers instand zu setzen. Der Auftraggeber benennt die ausführende Firma.
15. Der Auftragnehmer hat die von ihm ausgeführten Arbeiten und Materialien bis zur vollständigen Abnahme ausreichend vor Beschädigung und Diebstahl zu schützen.
16. Unvollendete Bauabschnitte und der jeweilige Arbeitsbereich sind ausreichend abzusichern. Aller evtl. hieraus entstehenden Forderungen sind vom Auftragnehmer zu übernehmen.
17. Stundenlohnarbeiten sind nur nach ausdrücklicher Anordnung der Bauleitung auszuführen und gem. der entsprechenden Positionen im Leistungsverzeichnis abzurechnen. Besondere Maßnahmen die nicht ausdrücklich im LV aufgeführt sind, müssen rechtzeitig vor Baubeginn angezeigt und ggf. gesondert angeboten werden.
18. Abnahmen für einzelne, abgeschlossene Bauteile sind schriftlich vom AN zu beantragen. Dieses gilt insbesondere für die Schlussabnahme des gesamten Gewerkes.
19. Vor bzw. mit Schlussrechnungslegung ist vom Auftragnehmer ein prüffähiger Massennachweis einschl. aller originalen. Liefer- und Schüttscheine in zweifacher Ausfertigung einzureichen. Die Vergütung erfolgt
gemäß der hiernach tatsächlich erbrachten Leistungen.
20. Der AG benennt die Gewährleistungsfrist für die Leistungen vom Tage der Abnahme des gesamten Gewerkes gerechnet. Die während der Gewährleistungszeit bei ordnungsgemäßem Gebrauch der Anlage auftretenden Schäden sind vom AN sofort, jedoch mind. innerhalb von 14 Tagen nach schriftlicher Aufforderung unentgeltlich zu beseitigen. Bei Verzug ist der AG berechtigt eine andere Firma mit der Beseitigung der Mängel zu beauftragen. Die Aus diesem Verfahren entstehenden Kosten gehen zu Lasten des AN.
Die Gewährleistungsfrist wird bei Mängeln bis zur vollständigen Beseitigung unterbrochen. Die Durchführung einer förmlichen Abnahme nach
Fertigstellung der Arbeiten ist vom AN, gemäß Baubestimmungen der VOB, schriftlich zu beantragen.

## Baubeschreibung
1. Allgemeine Beschreibung der Leistung
Bearbeitungsgebiet ist der Heinrich- Heine- Platz sowie der Kreisverkehr `Stern`und der Bereich der Einmündungen der fünf Zubringerarme Perleberger Straße, August- Bebel- Straße, Lenzener Straße, Turmstraße und Am Stern in 19322 Wittenberge

1.1 Art und Umfang der auszuführenden Leistungen:
Die ausgeschriebenen Leistungen umfassen Erdarbeiten, vegetationstechnische Bodenarbeiten und Pflanzungen sind in zwei Teile unterteilt:
Teil 1 - Pflanzarbeiten auf dem Heinrich- Heine- Platz
Teil 2 - Pflanzarbeiten auf dem Kreisverkehr `Stern`

Teil 1 Heinrich- Heine- Platz
vegetationstechnische Bodnarbeiten/ Pflanzarbeiten/ Fertigstellungs- und Entwicklungspflege
Menge Einh. Leistung/ Material

- Pflanzflächen
225 m² Pflanzflächen vorbereiten
225 m² Pflanzflächen herstellen einschl.
225 m² Fertigstellungspflege Pflanzung
225 m² Entwicklungspflege Pflanzung
1272 St. Stauden und Gräser
2500 St. Blumenzwiebeln

Teil 2 Kreisverkehr `Stern`
Erdarbeiten/ vegetationstechnische Bodnarbeiten/ Pflanzarbeiten/ Fertigstellungs- und Entwicklungspflge
Menge Einh. Leistung/ Material

- Rodung Rosen
550 m² Kleinstrauchrosen roden und entsorgen
- Bodenab- und auftrag
140 m³ Boden ausheben und entsorgen
85 m³ Oberbodenauftrag
- Pflanzflächen
550 m² Pflanzflächen vorbereiten
550 m² Pflanzflächen herstellen einschl.
550 m² Fertigstellungspflege Pflanzung
550 m² Entwicklungspflege Pflanzung
1950 St. Kleinstrauchrosen
1088 St. Stauden und Gräser
1895 St. Blumenzwiebeln

Vor Beginn der Arbeiten sind angrenzende Bauteile, Wege- und Vegetationsflächen so zu schützen, dass keine Schäden auftreten.
Dies betrifft auch den schonenden Umgang von Stamm und Wurzeln von Bäumen bspw. bei der Neuanlage von Wegen.
Diese und alle darüber hinaus gehenden erforderlichen Sicherungsmaßnahmen sind mit den Einheitspreisen abgegolten.

1.2 Ausgeführte Vorarbeiten
Wegebauarbeiten rund um den Heinrich- Heine- Platz und zur Querung des Platzes sowie Vorbereitung der Pflanzflächen auf dem Heinrich- Heine- Platz.

1.3 Gleichzeitig laufende Bauarbeiten
Umgestaltung der August- Bebel- Straße, Umgestaltung Heinrich- Heine- Platz, 19322 Wittenberge

2. Angaben zur Baustelle
2.1 Lage der Baustelle
Heinrich- Heine- Platz und Kreisverkehr `Stern`in 19322 Wittenberge
2.2 Vorhandene öffentliche Verkehrswege
Das Bearbeitungsgebiet ist über die Ernst- Thälmann- Straße und die Dr.- Wilhelm-Külz- Straße sowie über die Perleberger Straße und weiter über die Lenzener Straße und die Bundestraße 189 zu erreichen.
2.3 Zugänge, Zufahrten
Der Heinrich- Heine- Platz ist über die Ernst- Thälmann- Straße erreichbar.
Der Kreisverkehr ist über die Perleberger Straße, die August- Bebel- Straße, die Lenzener Straße, die Turmstraße und die Straße Am Stern erreichbar.
Der AN hat dafür zu sorgen, dass Material- und Maschinenbeschickung ohne Beschädigungen an Verkehrsflächen, Bauwerken, Pflanzungen etc. von statten geht. Beschädigungen an den Wegedecken sind auf Kosten des AN wieder herzustellen. In den Zufahrts- und Durchfahrtsbereichen ist vor allem auf die vorhandenen Bäume zu achten, ein entsprechender Baum- und Wurzelschutz ist ggf. vorzusehen.
Sämtliche notwendige Maßnahmen einschl. Transportwege von bis zu 50 m mit Schubkarren o.ä. sind in die Einheitspreise einzukalkulieren.
Es wird ausdrücklich empfohlen, vor Abgabe des Angebots die örtliche Situation zu besichtigen.
2.4. Anschlussmöglichkeiten an Ver- und Entsorgungsleitungen Es sind weder Wasser-, Abwasser- oder Stromanschlüsse vorhanden. Bei Bedarf mit AG/Bauleitung zu klären.
2.5 Baustelleneinrichtung, Lagerplätze
- Plätze für Baustelleneinrichtung und Materiallagerung werden in Abstimmung mit AG/Bauleitung vor Ort festgelegt. Kosten für Baustelleneinrichtung sind in die Einheitspreise einzukalkulieren.
- Plätze für Unterkünfte
Plätze für Unterkünfte werden im Baustellenbereich nicht zu Verfügung gestellt.
2.6 Anlagen im Baubereich
- Bäume, Baumwurzeln
2.7 Baugrundverhältnisse
Die Baugrundverhältnisse wurden nicht geprüft.
- Straßen-/ Wegebefestigungen
Zufahrtsstraßen: Asphalt, Natursteinpflaster
2.8 Schutzbereiche und -objekte
- Bäume und Gehölze
Materiallagerungen und Überfahrungen sind im Wurzelbereich von Bäumen nicht gestattet. Die Vorschriften der DIN 18920 – Schutz von Bäumen, Pflanzenbeständen und Vegetationsflächen – sind zu beachten. Schuldhafte Beschädigungen an
Bäumen werden durch einen anerkannten und vom Bauherrn bestimmten Baumchirurgen behandelt und gehen zu Lasten des AN.
2.9 Öffentlicher Verkehr im Baubereich
- Fußgängerverkehr, Autoverkehr, Fahrradverkehr
Unvollendete Arbeitsbereiche sind während der Baudurchführung abzusperren. Bei Bedarf ist eine halbseitige Straßensperrung spätestens 14 Tage vor Ausführungsbeginn bei der Stadt Wittenberge zu beantragen.
Materiallagerungen sind außerhalb von Wegen anzuordnen.
Sämtliche Arbeitsschutzbestimmungen als auch Vorkehrungs- und Sicherheitsmaßnahmen bei der Durchführung der Arbeiten sind zum Schutz von sich dort aufhaltenden Personen zu berücksichtigen.

3 Angaben zur Ausführung
3.1 Der Bauablauf erfolgt in Absprache mit dem AG und der Bauleitung. Es ist ein Bauzeitenplan auf Grundlage der Rahmentermine zu erstellen und mit den anderen am Bau Beteiligten abzustimmen.
3.2 Aufmaß und Abrechnung
Die Abrechnung erfolgt grundsätzlich nach Aufmaß gemäß § 14 Nr. 2 VOB/B.
Alle im Leistungsverzeichnis angegebenen Massen gelten für die feste Masse ohne Auflockerung (Abrechnungs - bzw. Kalkulationsgrundlage). Für nicht über Aufmaß abrechenbare Leistungen sind Lieferscheine oder sonstige Nachweise
unmittelbar nach Leistungserbringung der Bauleitung vorzulegen. Das zur Abrechnung erforderliche Aufmaß nachträglich nicht
mehr festzustellenden Massen ist vor Beginn der Arbeiten durchzuführen. Nicht aufgemessene Flächen werden nicht vergütet. Der Auftragnehmer hat sich rechtzeitig eigenverantwortlich um die Aufmessung zu bemühen, so dass im Arbeitsablauf keine Verzögerungen eintreten.
Die Anfuhr und das Verfahren des gesamten Materials innerhalb der Baustelle sowie die Abfuhr des Materials einschl. der evtl. dafür zu zahlenden Gebühren sind Sache des AN und mit den Einheitspreisen abgegolten.
Lieferscheine werden nur anerkannt, wenn sie innerhalb einer Woche nach Leistungserbringung der Bauleitung des AG zur Gegenzeichnung vorgelegt werden.
3.3 Sonstige Angaben zur Ausführung
3.3.1 Baustellenordnung
Der AN ist verpflichtet die Ausführung seiner vertaglichen Leistungen zu leiten und für Ordnung auf der Baustelle zu sorgen.
3.3.2 Verunreinigungen/ Beschädigungen
Eventuelle Verunreinigungen und Beschädigungen durch den Unternehmer an vorhandenen Baulichkeiten, Leitungen, Wegen und Bewuchs sind umgehend zu beseitigen.Die Arbeitsplätze sind grundsätzlich zum Feierabend besenrein zu verlassen, dabei spielt es keine Rolle, ob es sich nur um eine temporäre Unterbrechung der Arbeiten handelt. Sollte sich der AN nicht an diese Anweisung halten, so werden nach Ablauf einer angemessenen Frist unverzüglich Ersatzvornahmen ausgeführt.
3.3.3 Abfallentsorgung
Erfolgt über den AN und ist in der Kalkulation zu berücksichtigen.
3.3.4 Entsorgung
Die rechtlichen Regelungen des Kreislaufwirtschafts- und Abfallgesetzes (KrW-/AbfG) und des Landesabfallgesetzes (LAbfG) sind einzuhalten.
Von der Baustelle aufgenommene Abfallstoffe sind nach Abfallfraktionen getrennt auf Haufwerk zu sammeln, mit der Bauleitung des AG gemeinsam aufzumessen und gesetzeskonform zu entsorgen. Die entsprechenden  Entsorgungsnachweise sind der Bauleitung des AG unaufgefordert zu übergeben. Die Abrechnung erfolgt über Massenaufmaß. Kippzettel dienen lediglich dem Nachweis der ordnungsgemäßen Entsorgung.
3.3.5 Fachbauleitung
Der Auftragnehmer hat einen für die technisch einwandfreie und unfallsichere Ausführung verantwortlichen Fachbauleiter in schriftlicher Form bei Beauftragung zu benennen. Ein ausnahmsweiser Wechsel oder die Vertretung dieses Bauleiters ist sofort anzuzeigen.
3.3.6 Besprechungstermine
Besprechungs- und Besichtigungstermine finden nach Vereinbarung mit dem Auftraggeber und der Bauleitung mind. wöchentlich statt. Sie sind von dem benannten Fachbauleiter wahrzunehmen.
3.3.7 Nachunternehmer
Nachunternehmer müssen bei Abgabe des Angebots angegeben werden, einschließlich Qualifikationsnachweise.
3.3.8 Personaleinsatz
Als Arbeitskräfte darf nur qualifiziertes Personal mit den entsprechenden Qualifizierungsnachweisen eingesetzt werden. Im Bedarfsfall vor Auftragserteilung hat der Auftragnehmer eine Liste des einzusetzenden Personals mit Qualifikationsnachweis vorzulegen. Ein Ansprechpartner für Koordinationen, Aufmaße etc. (Fachbauleiter) ist ebenfalls zu nennen.
Dem Auftragnehmer sind die Regelungen des Arbeitnehmerentsendegesetzes (AEntG) bekannt. Der Auftragnehmer verpflichtet sich daher, sicherzustellen, dass die Regelungen des vorbezeichneten Gesetzes strikt eingehalten werden und gewährleistet, auch im Fall einer Einschaltung von Subunternehmern, dass diese oder sonstige Dritte nicht gegen die Regelungen des AEntG verstoßen. Der Auftraggeber darf jederzeit ohne vorherige Ankündigung im Hinblick auf sein Haftungsrisiko Überprüfungen durchführen, ob Verstöße gegen das vorbezeichnete Gesetz vorliegen.

4 Ausführungsunterlagen
4.1 Vom Auftraggeber zur Verfügung gestellte Ausführungsunterlagen
Dem AN werden bei Auftragsvergabe folgende Unterlagen zur Verfügung gestellt:
- Pflanzübersichtspläne
4.2 Vom AN zu beschaffende Ausführungsunterlagen
- Erläuterung des Bauablaufs, gegebenenfalls Einsatz von Spezialgeräten. Ist vom AN eigenverantwortlich in Abstimmung mit der Bauleitung des AG zu klären.
- Baustelleneinrichtungsplan
Ist vom AN eigenverantwortlich in Abstimmung mit der Bauleitung des AG zu klären.
- Bauzeitenplan
In Abstimmung mit dem AG unter Einhaltung der Rahmentermine.
- Ausführungspläne, Werkpläne, Bemessungsunterlagen
Anfertigung von notwendigen Bemessungen mit allen erforderlichen Detailangaben zur konstruktiven Ausführung auf Grundlage der vom Planungsbüro erstellten schematischen Ausführungspläne und in Anpassung an die örtlichen Gegebenheiten und das gewählte System sind gemäß Leistungsbeschreibung bei Bedarf zu erbringen.
- Standsicherheitsnachweis
Standsicherheitsnachweise sind für die entsprechenden LV-Positionen ohne gesonderte Aufforderung vor Ausführung dem AG zur Prüfung und Freigabe vorzulegen.
- Dokumentationsaufnahmen
Besondere Funde im Baustellenbereich im Zuge von Schachtarbeiten oder Erdbewegungen sind der Bauleitung anzuzeigen und fotografisch zu dokumentieren und digital auf CD-Rom im JPG-Format zu übergeben. Die Überbauung oder Beseitigung
ist erst nach Freigabe erlaubt.
Alle Besonderheiten, die im Laufe der Arbeiten zu Tage treten und im Zusammenhang mit dem Objekt und seiner Umgebung stehen könnten, sind fotografisch festzuhalten und zu dokumentieren. Die Fortsetzung der Arbeiten kann erst nach Freigabe durch den Bauherrn oder die Bauleitung erfolgen.
Nicht mehr nachvollziehbare, zusätzliche, aber notwendige Leistungen sind im eigenen Interesse fotografisch zu dokumentieren.

5. Zusätzliche Technische Vertragsbedingungen
Alle derzeit gültigen Vorschriften und Technischen Regelwerke sind zu beachten.

## August- Bebel- Straße Pflanzarbeiten
Datum: 10.02.2026
EP-Anteile: Löhne; Stoffe; Geräte; Sonstige

### Abschnitt 1 Teil 1 - Heinrich- Heine- Platz

#### Titel 1.1 Baustelleneinrichtung

**1.1.10 Baustelleneinrichtung**
*** Pauschalposition
Baustelle mit Maschinen und Werkzeugen in Absprache mit der Bauleitung einrichten, für die Dauer der Bauzeit vorhalten und nach Beendigung der Arbeiten wieder rückbauen. Der Anliegerverkehr und die freie Zufahrt für Rettungsdienste sind sicherzustellen. Die Baustellenabschnitte sind so zu wählen, das Fahrzeuge anderer Gewerke über den Baustellenbereich ein- und ausfahren können.
Die Baustelleneinrichtung beinhaltet alle Gebühren, die für das Betreiben der Baustelle anfallen, sofern nicht in separaten Leistungstexten erfaßt.
Menge: 1,000 psch
Kostengruppe DIN 276 2018-12: 591

#### Titel 1.2 Vegetationstechnische Bodenarbeiten

**1.2.10 Kompost gemäß RAL GZ 251 liefern und aufbringen**
Kompost gemäß RAL GZ 251 liefern
und in einer Stärke von 5 cm auf vorh.
und neu anzulegenden Pflanzflächen
andecken und einarbeiten.
Die Abrechnung erfolgt über Flächenaufmass, auf
Grundlage der einzureichender Lieferscheine.
Der Gütenachweis ist unaufgefordert vorzulegen.
Menge: 11,000 m³
Kostengruppe DIN 276 2018-12: 571

**1.2.20 Pflanzflächen düngen, Feinplanum**
Pflanzflächen vorbereiten:
- Feinplanum herstellen,
- Hornspäne, 150 g/m², einarbeiten.
Steine u. Fremdkörper ab 3 cm sowie Unkraut ablesen, Dauerunkräuter ausgraben, Stoffe laden und gemäß den gesetzlichen Bestimmungen
entsorgen.
Abrechnung in der Abwicklung.
Menge: 225,000 m²
Kostengruppe DIN 276 2018-12: 571

**1.2.30 Staudenmulch, Körnung 20-40 mm liefern und aufbringen**
Staudenmulch, Körnung 20-40 mm liefern
und in einer Stärke von 7 cm auf den Pflanzflächen
andecken.
Mulchstoff mit dem Gütezeichen RAL
„Rinde für Pflanzenbau“ RAL GZ 250/1-1 und mit Qualitätsmerkmalen der FLL Gütebestimmungen für organische Mulchstoffe und Komposte
für den Landschaftsbau.
Die Abrechnung erfolgt über Flächenaufmass, auf Grundlage der einzureichender Lieferscheine.
Der Gütenachweis ist unaufgefordert vorzulegen.
Menge: 225,000 m²
Kostengruppe DIN 276 2018-12: 571

#### Titel 1.3 Pflanzarbeiten

*Hinweis: Vorbemerkung Pflanzung*
Pflanzung gemäß DIN 18916.
Die in den folgenden Positionen beschriebenen
Leistungen beinhalten zusätzlich das Ausstellen nach Weisung der Bauleitung sowie den erforderlichen Pflanzschnitt und das erstmalige durchdringende Anwässern der Pflanzen.

*Hinweis: Vorbemerkung Pflanzen*
Die Leistung der Lieferung aller in den folgenden
Positionen beschriebenen Pflanzen und Pflanzarbeiten umfasst im Wesentlichen:
Lieferung der Pflanzen einschl. Oberboden, Dünger, Baumverankerungen frei Baustelle, Zwischentransport, Lagerung bzw. Einschlag der Pflanzen falls erforderlich und Transport zur Verwendungsstelle.
Die Pflanzen müssen den "Gütebestimmungen für Baumschulpflanzen" nach FLL-Richtlinie und den Bestimmungen der DIN 18916 in der ausgeschriebenen Qualität entsprechen.
Alle Vorarbeiten sind so durchzuführen, dass die
Pflanzen unmittelbar nach Anlieferung gepflanzt werden können. Die gelieferten Pflanzen werden auf ihre auftragsgemäße Beschaffenheit durch die Bauleitung nach Anlieferung überprüft. Der Liefertermin ist vorher rechtzeitig anzuzeigen. Die Bodenvorbereitung ist vor der Pflanzung nach Ankündigung durch den AN durch die
Bauleitung abzunehmen.
Ersatzlieferungen für nicht nach Pflanzenliste
erhältliche Pflanzen sind nur nach ausdrücklicher
Genehmigung durch die Bauleitung zulässig.

**1.3.10 Stauden und Gräser pflanzen**
Nachfolgend aufgeführte Stauden und Gräser, Tb 9 liefern und entsprechend der Planung bzw. nach Angaben der Bauleitung pflanzen.
Menge: 1272,000 St
Kostengruppe DIN 276 2018-12: 573

**1.3.20 Achillea `Coronation Gold‘**
Achillea `Coronation Gold‘ - Gold- Schafgarbe
Menge: 24,000 St
Kostengruppe DIN 276 2018-12: 573

**1.3.30 Achnatherum calamagrostis `Algäu`**
Achnatherum calamagrostis `Algäu`- Silberährengras
Menge: 12,000 St
Kostengruppe DIN 276 2018-12: 573

**1.3.40 Anemone sylvestris**
Anemone sylvestris - Großes Windröschen
Menge: 72,000 St
Kostengruppe DIN 276 2018-12: 573

**1.3.50 Athemis tinctoria `Sauce Hollandaise`**
Athemis tinctoria `Sauce Hollandaise` - Färber- Kamille
Menge: 24,000 St
Kostengruppe DIN 276 2018-12: 573

**1.3.60 Aster sedifolius `Nanus`**
Aster sedifolius `Nanus`- Zwerg- Aster
Menge: 24,000 St
Kostengruppe DIN 276 2018-12: 573

**1.3.70 Bergenia cordifolia `Herbstblüte`**
Bergenia cordifolia `Herbstblüte` - Bergenie
Menge: 48,000 St
Kostengruppe DIN 276 2018-12: 573

**1.3.80 Brunnera macrohylla `Jack Frost`**
Brunnera macrohylla `Jack Frost` - Kaukasus- Vergißmeinnicht
Menge: 48,000 St
Kostengruppe DIN 276 2018-12: 573

**1.3.90 Calamagrostis acutiflora `Karl Förster`**
Calamagrostis acutiflora `Karl Förster` - Reitgras,
Menge: 12,000 St
Kostengruppe DIN 276 2018-12: 573

**1.3.100 Calamintha nepeta `Triumphator`**
Calamintha nepeta `Triumphator` - Steinquendel
Menge: 48,000 St
Kostengruppe DIN 276 2018-12: 573

**1.3.110 Catananche caerulea**
Catananche caerulea - Blaublühende Rasselblume
Menge: 48,000 St
Kostengruppe DIN 276 2018-12: 573

**1.3.120 Dryopteris filix- mas**
Dryopteris filix- mas - Echter Wurmfarn
Menge: 12,000 St
Kostengruppe DIN 276 2018-12: 573

**1.3.130 Echinops sphaerocephalus `Veitch`s Blue`**
Echinops sphaerocephalus `Veitch`s Blue`- blaue
Kugeldistel
Menge: 48,000 St
Kostengruppe DIN 276 2018-12: 573

**1.3.140 Euphorbia characias ssp. wulfenii**
Euphorbia characias ssp. wulfenii - Mittelmeer- Wolfsmilch
Menge: 48,000 St
Kostengruppe DIN 276 2018-12: 573

**1.3.150 Geranium macrorhizum `Spessart`**
Geranium macrorhizum `Spessart`- Balkan- Storchschnabel
Menge: 96,000 St
Kostengruppe DIN 276 2018-12: 573

**1.3.160 Helianthemum x cult. `Lawrensons Pink`**
Helianthemum x cult. `Lawrensons Pink`- Sonnenröschen,
Menge: 96,000 St
Kostengruppe DIN 276 2018-12: 573

**1.3.170 Heuchera villosa var. macrorrhiza**
Heuchera villosa var. macrorrhiza- Heuchera,
Menge: 72,000 St
Kostengruppe DIN 276 2018-12: 573

**1.3.180 Iris pallida**
Iris pallida - Bleiche Schwertlilie
Menge: 60,000 St
Kostengruppe DIN 276 2018-12: 573

**1.3.190 Kalimeris incisa `Madiva`**
Kalimeris incisa `Madiva` - Schönaster
Menge: 24,000 St
Kostengruppe DIN 276 2018-12: 573

**1.3.200 Lavandula angustifolia `Hidcote Blue`**
Lavandula angustifolia `Hidcote Blue` - Lavendel
Menge: 48,000 St
Kostengruppe DIN 276 2018-12: 573

**1.3.210 Lychnis coronaria `Alba`**
Lychnis coronaria `Alba` - Weiße Kronlichtnelke
Menge: 48,000 St
Kostengruppe DIN 276 2018-12: 573

**1.3.220 Nepeta x faassenii 'Walkers Low'**
Nepeta x faassenii 'Walkers Low' - Blauminze
Menge: 72,000 St
Kostengruppe DIN 276 2018-12: 573

**1.3.230 Origanum laevigatum `Herrenhausen`**
Origanum laevigatum `Herrenhausen` - Blumen- Dost,
Menge: 48,000 St
Kostengruppe DIN 276 2018-12: 573

**1.3.240 Phlomis russeliana**
Phlomis russeliana  - Brandkraut
Menge: 24,000 St
Kostengruppe DIN 276 2018-12: 573

**1.3.250 Salvia nemorosa `Caradonna`**
Salvia nemorosa `Caradonna`- Ziersalbei
Menge: 24,000 St
Kostengruppe DIN 276 2018-12: 573

**1.3.260 Salvia nemorosa `Ostriesland`**
Salvia nemorosa `Ostriesland`- Ziersalbei
Menge: 48,000 St
Kostengruppe DIN 276 2018-12: 573

**1.3.270 Saponaria officinalis**
Saponaria officinalis- Seifenkraut
Menge: 24,000 St
Kostengruppe DIN 276 2018-12: 573

**1.3.280 Sedum `Matrona`**
Sedum `Matrona`- rotblättrige Fetthenne
Menge: 24,000 St
Kostengruppe DIN 276 2018-12: 573

**1.3.290 Sesleria autumnalis**
Sesleria autumnalis - Herbst- Kopfgras
Menge: 48,000 St
Kostengruppe DIN 276 2018-12: 573

**1.3.300 Stipa tennuissima**
Stipa tennuissima - Federgras
Menge: 48,000 St
Kostengruppe DIN 276 2018-12: 573

**1.3.310 Frühjahrsblüher/ Geophyten in Arten und Sorten**
Frühjahrsblüher/ Geophyten in Arten und Sorten nach Angabe des AG/ Bauleitung liefern und pflanzen. Ca. 25-30 Stck/ m²
Menge: 100,000 m²
Kostengruppe DIN 276 2018-12: 573

#### Titel 1.4 Ferigstellungspflege

**1.4.10 Fertigstellungspflege der Pflanzung**
Fertigstellungspflege der Pflanzflächen.
Lockern und Säubern der Pflanzflächen und Wässern der Pflanzen bis zur Abnahme gemäß DIN 18916. Eingegangene Pflanzen ersetzen, einschl. Entsorgung. Ebenfalls zum  Leistungsumfang gehört das Entfernen von unerwünschtem Fremdaufwuchs sowie das Absammeln von Unrat.
Chemische Mittel zur Unkraut- und Schädlingsbekämpfung dürfen nicht eingesetzt werden.
Steine ab 5 cm Durchmesser, Holz und sonstiger Unrat sind abzusammeln und zu einer zugelassenen Deponie abzufahren.
Wasser- und Stromanschlüsse sind nicht vorhanden.
Jeder Pflegegang ist der Bauleitung mind. einen Tag vorher schriftlich anzukündigen. Nicht angekündigte Pflegegänge gelten als nicht erbracht.
Menge: 225,000 m²
Kostengruppe DIN 276 2018-12: 573

#### Titel 1.5 Entwicklungspflege

**1.5.10 Entwicklungspflege der Pflanzung 1. Jahr**
Entwicklungspflege der Pflanzflächen im 1. Jahr nach der Abnahme.
Lockern und Säubern der Pflanzflächen und Wässern der Pflanzen, Nachmulchen der Pflanzflächen mit gütegesichertem Staudenmulch, Körnung 20-40 mm, Schichtdicke 5 cm. Eingegangene Pflanzen ersetzen, einschl. Entsorgung. Ebenfalls zum  Leistungsumfang gehört das Entfernen von unerwünschtem Fremdaufwuchs sowie das Absammeln von Unrat.
Chemische Mittel zur Unkraut- und Schädlingsbekämpfung dürfen nicht eingesetzt werden.
Steine ab 5 cm Durchmesser, Holz und sonstiger Unrat sind abzusammeln und zu einer zugelassenen Deponie abzufahren.
Wasser- und Stromanschlüsse sind nicht vorhanden. Jeder Pflegegang ist der Bauleitung mind. einen Tag vorher schriftlich anzukündigen. Nicht angekündigte Pflegegänge gelten als nicht erbracht.
Menge: 225,000 m²
Kostengruppe DIN 276 2018-12: 573

**1.5.20 Entwicklungspflege der Pflanzung 2. Jahr**
Entwicklungspflege der Pflanzflächen im 2. Jahr nach der Abnahme.
Lockern und Säubern der Pflanzflächen und Wässern der Pflanzen, Nachmulchen der Pflanzflächen mit gütegesichertem Staudenmulch, Körnung 20-40 mm, Schichtdicke 5 cm. Eingegangene Pflanzen ersetzen, einschl. Entsorgung. Ebenfalls zum  Leistungsumfang gehört das Entfernen von unerwünschtem Fremdaufwuchs sowie das Absammeln von Unrat.
Chemische Mittel zur Unkraut- und Schädlingsbekämpfung dürfen nicht eingesetzt werden.
Steine ab 5 cm Durchmesser, Holz und sonstiger Unrat sind abzusammeln und zu einer zugelassenen Deponie abzufahren.
Wasser- und Stromanschlüsse sind nicht vorhanden.
Jeder Pflegegang ist der Bauleitung mind. einen Tag vorher schriftlich anzukündigen. Nicht angekündigte Pflegegänge gelten als nicht erbracht.
Menge: 225,000 m²
Kostengruppe DIN 276 2018-12: 573

#### Titel 1.6 Stundenlohnarbeiten

*Hinweis: Stundenlohnarbeiten*
Stundenlohnarbeiten durch Arbeitskräfte auf Anordnung des AG ausführen, der Verrechnungssatz für die jeweilige Arbeitskraft umfasst sämtliche Aufwendungen wie Lohn und Gehaltsnebenkosten, Zuschläge, lohngebundene und lohnabhängige Kosten, sonstige Sozialkosten, Gemeinkosten, Wagnis und Gewinn.
Erschwerniszuschläge sowie Zuschläge für Überstunden, Nacht-, Sonntags- und Freiertagsarbeit werden gesondert vergütet. Alle Fahrzeug-, Maschinen- und Gerätestunden einschließlich Fahrer bzw. Bedienung. Vergütet werden nur die mit Zustimmung des AG ausgeführten Arbeiten nach Maßgabe der tatsächlich geleisteten und anerkannten Arbeitsstunden.

**1.6.10 Regiestunden - Facharbeiter GaLa-Bau**
Regiestunden - Facharbeiter GaLa-Bau zum Nachweis. Für Leistungen die nicht im Leistungsverzeichnis erfasst sind bspw. Handschachtung. Nur auf Anweisung der Bauüberwachung.
Menge: 3,000 h
Kostengruppe DIN 276 2018-12: 599

### Abschnitt 2 TEIL 2 - Kreisverkehr `Stern`

#### Titel 2.1 Baustelleneinrichtung

**2.1.10 Baustelleneinrichtung**
*** Pauschalposition
Baustelle mit Maschinen und Werkzeugen in Absprache mit der Bauleitung einrichten, für die Dauer der Bauzeit vorhalten und nach Beendigung der Arbeiten wieder rückbauen. Der Anliegerverkehr und die freie Zufahrt für Rettungsdienste sind sicherzustellen. Die Baustellenabschnitte sind so zu wählen, das Fahrzeuge anderer Gewerke über den Baustellenbereich ein- und ausfahren können.
Die Baustelleneinrichtung beinhaltet alle Gebühren, die für das Betreiben der Baustelle anfallen, sofern nicht in separaten Leistungstexten erfaßt.
Menge: 1,000 psch
Kostengruppe DIN 276 2018-12: 591

#### Titel 2.2 Verkehrssicherung

**2.2.10 Verkehrssicherung kürzerer Dauer durchführen**
*** Pauschalposition
Verkehrssicherung an Arbeitsstellen von kürzerer Dauer
aufstellen, beseitigen, vorhalten, warten und betreiben.
Vorübergehende Sicherungsmaßnahmen durchführen.
Für stationäre Arbeitsstelle innerorts, Bereich Kreisverkehrsinnenfläche Aufstellen von Vz 123 (Baustellenschild) im Annäherungsbereich aller fünf
Zubringerarme des Kreisverkehrs.
Absperrung der inneren Kreisverkehrs-Fahrbahn durch Abbaken mit Leitkegeln.
Sämtliche Arbeiten auf der Kreisverkehrsfläche sind ausschließlich von innen durchzuführen.
Materialanlieferung erfolgt über die befestigte Stellfläche innerhalb des abgebakten Bereichs, Größe ca. 20 m².
Dauer der Verkehrsführung über 4 Std. bis 8 Std.
Bei Tageslicht.
Incl. aller Nebenarbeiten.
Die Kosten für die Beantragung der verkehrsrechtlichen
Anordnung sind im EP einzurechnen und werden nicht
gesondert vergütet.
Menge: 1,000 psch
Kostengruppe DIN 276 2018-12: 593

**2.2.20 Verkehrssicherung kürzerer Dauer durchführen**
*** Pauschalposition
Verkehrssicherung an Arbeitsstellen von kürzerer Dauer aufstellen, beseitigen, vorhalten, warten, betreiben und  mehrfach umsetzen.
Vorübergehende Sicherungsmaßnahmen durchführen.
Verkehrssicherungseinrichtung innerhalb des Teilabschnittes entsprechend dem Baufortschritt umsetzen.
Sperrbereich ist immer nur der unmittelbar aktive
Bauabschnitt.
Dauer der Verkehrsführung über 4 Std. bis 8 Std.
Bei Tageslicht.
Incl. aller Nebenarbeiten.
Die Kosten für die Beantragung der verkehrsrechtlichen Anordnung sind
im EP einzurechnen und werden nicht gesondert vergütet.
Menge: 1,000 psch
Kostengruppe DIN 276 2018-12: 593

**2.2.30 Bauzaun liefern, aufstellen und entfernen**
Bauzaun, H=2,0 m mit Betonfuß liefern, aufstellen und für die Dauer der Arbeiten vorhalten. Nach Beendigung der Landschaftsbauarbeiten wieder abbauen und abfahren.
Menge: 20,000 m
Kostengruppe DIN 276 2018-12: 593

**2.2.40 Bauzaun umsetzen**
Bauzaun, H=2,0 m umstzen. Bauzaun aufnehmen, laden, im Baustellenbereich transportieren und erneut aufstellen.
Menge: 10,000 m
Kostengruppe DIN 276 2018-12: 593

#### Titel 2.3 Vorarbeiten

**2.3.10 Tropfschläuche ausbauen, sichern und wieder einbauen**
*** Pauschalposition
Tropfschläuche der Bewässrungsanlage ausbauen, sichern und nach Beendigung der Pflanzmaßnahmen vor dem Auftrag der Mulchschicht wieder einbauen, einschließlich ggf. eforderlicher Ergänzung von Bodenspießen zur Befestigung.
Menge: 1,000 psch
Kostengruppe DIN 276 2018-12: 594

**2.3.20 Flächige Rosenpflanzung roden**
Flächige Rosenpflanzung, Höhe bis 1,0 m nach Angabe der Bauleitung einschließlich Wurzelstöcke roden, Material laden und entsoren.
Abrechnung nach Flächenaufmaß.
Menge: 550,000 m²
Kostengruppe DIN 276 2018-12: 594

#### Titel 2.4 Erdbauarbeiten

**2.4.10 Bodenaushub Pflanzflächen**
Bodenaushub für Pflanzflächen profilgerecht auskoffern, laden und auf Haufwerken zur Abfuhr lagern. Oberboden getrennt lagern.
Abtragstiefe 25 cm
Bodenklasse 3 -5 gem. DIN 18300.
Abrechnung nach bestätigten Abtragsprofilen, feste
Masse.
Menge: 140,000 m³
Kostengruppe DIN 276 2018-12: 511

**2.4.20 Bodenuntersuchung nach LAGA**
Bodenuntersuchung nach LAGA, Überprüfung Tragfähigkeit, Bestimmung Korngrößenverteilung, Bestimmung der Wasserdurchlässigkeit, Bodenuntersuchungen/Düngeplan. Umweltanalytische Untersuchung des Bodens gemäß LAGA-Werten von Haufwerken. Untersuchung durch anerkanntes Prüflabor, Mindestuntersuchungsprogramm für Bodenmaterial bei unspezifischem Verdacht, Probeentnahme am Haufwerk oder Entnahme von Einzelproben am Ausbauort, je Untersuchung Probenahme und Analyse von 2 Bodenmischproben, Zusammenstellung und Auswertung der Prüfergebnisse. Die Untersuchung ist mit entspr. Vorlauf durchzuführen damit der ausgebaute Boden direkt zur Entsorgung abgefahren werden kann und keine zeitliche Verzögerung entsteht. Berichtsübergabe in Papierform und als PDF-Datei.
Menge: 3,000 St
Kostengruppe DIN 276 2018-12: 721

**2.4.30 Bodenaushub abfahren, Z1.1**
Vorhandenen Boden der vorgenannten Position, auf Haufwerken lagernd, nach Vorlage der Beprobungsergebnisse aufnehmen, laden, abfahren und fachgerecht entsorgen.
Der Nachweis der ordnungsgemäßen Entsorgung ist der Bauleitung vorzulegen. Abrechnung nach Aufmaß in Verbindung mit Entsorgerscheinen/Wiegekarten.
Bodenklasse Z1.1
Menge: 140,000 m³
Kostengruppe DIN 276 2018-12: 511

#### Titel 2.5 Vegetationstechnische Bodenarbeiten

**2.5.10 Oberboden für künftige Vegetationsflächen liefern**
Oberboden für künftige  liefern, profilgerecht
ca. 30 cm stark auftragen.
Bodengruppe 2 bis 4 gem. DIN 18915, Teil 1, mit mind. 2- 4 Gew.-% org. Substanz
Abrechnung nach Auftragsprofil feste Masse und
Lieferscheinen, spätere Setzungen sind zu
berücksichtigen.
Menge: 85,000 m³
Kostengruppe DIN 276 2018-12: 571

**2.5.20 Kompost gemäß RAL GZ 251 liefern und aufbringen**
Kompost gemäß RAL GZ 251 liefern
und in einer Stärke von 5 cm auf vorh.
und neu anzulegenden Pflanzflächen
andecken und einarbeiten.
Die Abrechnung erfolgt über Flächenaufmass, auf
Grundlage der einzureichender Lieferscheine.
Der Gütenachweis ist unaufgefordert vorzulegen.
Menge: 30,000 m³
Kostengruppe DIN 276 2018-12: 571

**2.5.30 Pflanzflächen düngen, Feinplanum**
Pflanzflächen vorbereiten:
- Feinplanum herstellen,
- Hornspäne, 150 g/m², einarbeiten.
Steine u. Fremdkörper ab 3 cm sowie Unkraut ablesen, Dauerunkräuter ausgraben, Stoffe laden und gemäß den gesetzlichen Bestimmungen
entsorgen.
Abrechnung in der Abwicklung.
Menge: 550,000 m²
Kostengruppe DIN 276 2018-12: 571

**2.5.40 Rosen- und Staudenmulch, Körnung 20-40 mm liefern und aufbringen**
Rosen- und Staudenmulch, Körnung 20-40 mm liefern und in einer Stärke von 5 cm auf den Pflanzflächen andecken.
Mulchstoff mit dem Gütezeichen RAL
„Rinde für Pflanzenbau“ RAL GZ 250/1-1 und mit Qualitätsmerkmalen der FLL Gütebestimmungen für organische Mulchstoffe und Komposte
für den Landschaftsbau.
Die Abrechnung erfolgt über Flächenaufmass, auf Grundlage der einzureichender Lieferscheine.
Der Gütenachweis ist unaufgefordert vorzulegen.
Menge: 550,000 m²
Kostengruppe DIN 276 2018-12: 571

#### Titel 2.6 Pflanzarbeiten

*Hinweis: Vorbemerkung Pflanzung*
Pflanzung gemäß DIN 18916.
Die in den folgenden Positionen beschriebenen
Leistungen beinhalten zusätzlich das Ausstellen nach Weisung der Bauleitung sowie den erforderlichen Pflanzschnitt und das erstmalige durchdringende Anwässern der Pflanzen.

*Hinweis: Vorbemerkung Pflanzen*
Die Leistung der Lieferung aller in den folgenden
Positionen beschriebenen Pflanzen und Pflanzarbeiten umfasst im Wesentlichen:
Lieferung der Pflanzen einschl. Oberboden, Dünger, Baumverankerungen frei Baustelle, Zwischentransport, Lagerung bzw. Einschlag der Pflanzen falls erforderlich und Transport zur Verwendungsstelle.
Die Pflanzen müssen den "Gütebestimmungen für Baumschulpflanzen" nach FLL-Richtlinie und den Bestimmungen der DIN 18916 in der ausgeschriebenen Qualität entsprechen.
Alle Vorarbeiten sind so durchzuführen, dass die
Pflanzen unmittelbar nach Anlieferung gepflanzt werden können. Die gelieferten Pflanzen werden auf ihre auftragsgemäße Beschaffenheit durch die Bauleitung nach Anlieferung überprüft. Der Liefertermin ist vorher rechtzeitig anzuzeigen. Die Bodenvorbereitung ist vor der Pflanzung nach Ankündigung durch den AN durch die
Bauleitung abzunehmen.
Ersatzlieferungen für nicht nach Pflanzenliste
erhältliche Pflanzen sind nur nach ausdrücklicher
Genehmigung durch die Bauleitung zulässig.

**2.6.10 Rosen pflanzen**
Nachfolgend aufgeführte Rosen liefern und
entsprechend der Planung bzw. nach Angaben der
Bauleitung pflanzen.
Beetrose, öfterblühend.
Die Sorte hat ein ADR- Prädikat zu tragen.
Menge: 1950,000 St
Kostengruppe DIN 276 2018-12: 573

**2.6.20 Rosa `Fortuna`**
Rosa `Fortuna` - Kleinstrauchrose `Fortuna`, rosa öfterblühend
Qualität A, im Co.,1,5 Liter
Menge: 1950,000 St
Kostengruppe DIN 276 2018-12: 573

**2.6.30 Stauden und Gräser pflanzen**
Nachfolgend aufgeführte Stauden und Gräser, Tb 9 liefern und entsprechend der Planung bzw. nach Angaben der Bauleitung pflanzen.
Menge: 1088,000 St
Kostengruppe DIN 276 2018-12: 573

**2.6.40 Achillea tomentosa**
Achillea tomentosa - Teppich Garbe
Menge: 12,000 St
Kostengruppe DIN 276 2018-12: 573

**2.6.50 Alchemilla epipsila**
Alchemilla epipsila - Kahler Frauenmantel
Menge: 12,000 St
Kostengruppe DIN 276 2018-12: 573

**2.6.60 Alyssum saxatile**
Alyssum saxatile - Felsen- Steinkraut
Menge: 15,000 St
Kostengruppe DIN 276 2018-12: 573

**2.6.70 Anaphalis triplinervis `Sommerschnee`**
Anaphalis triplinervis `Sommerschnee` - Perlkörbchen
Menge: 20,000 St
Kostengruppe DIN 276 2018-12: 573

**2.6.80 Anaphalis triplinervis `Silberregen`**
Anaphalis triplinervis `Silberregen` - Perlkörbchen
Menge: 20,000 St
Kostengruppe DIN 276 2018-12: 573

**2.6.90 Anthemis tinctoria `Dwarf Form`**
Anthemis tinctoria `Dwarf Form`  - Färber- Kamille
Menge: 7,000 St
Kostengruppe DIN 276 2018-12: 573

**2.6.100 Arabis procurrens `Glacier`**
Arabis procurrens `Glacier` - Schaumkresse
Menge: 24,000 St
Kostengruppe DIN 276 2018-12: 573

**2.6.110 Armeria pseudarmeria `Ballerina Red`**
Armeria pseudarmeria `Ballerina Red` - Grasnelke
Menge: 18,000 St
Kostengruppe DIN 276 2018-12: 573

**2.6.120 Artemisia schmidtiana `Nana`**
Artemisia schmidtiana `Nana` - Zwerg- Silberraute
Menge: 24,000 St
Kostengruppe DIN 276 2018-12: 573

**2.6.130 Aster amellus `Sternkugel`**
Aster amellus `Sternkugel` - Sommer- Aster
Menge: 7,000 St
Kostengruppe DIN 276 2018-12: 573

**2.6.140 Aster dumosus `Mittelmeer`**
Aster dumosus `Mittelmeer`- Kissen- Aster
Menge: 12,000 St
Kostengruppe DIN 276 2018-12: 573

**2.6.150 Aster ericoides `Snowflurry`**
Aster ericoides `Snowflurry` - Teppich- Aster
Menge: 20,000 St
Kostengruppe DIN 276 2018-12: 573

**2.6.160 Aster linosyris**
Aster linosyris - Gold- Aster
Menge: 12,000 St
Kostengruppe DIN 276 2018-12: 573

**2.6.170 Aster novae- angliae `Purple Dome`**
Aster novae- angliae `Purple Dome` - Raublatt- Aster
Menge: 9,000 St
Kostengruppe DIN 276 2018-12: 573

**2.6.180 Aubrieta `Blaumeise`**
Aubrieta `Blaumeise` - Blaukissen
Menge: 12,000 St
Kostengruppe DIN 276 2018-12: 573

**2.6.190 Aubrieta `Rosengarten`**
Aubrieta `Rosengarten` - Blaukissen
Menge: 12,000 St
Kostengruppe DIN 276 2018-12: 573

**2.6.200 Bergenia cordifolia `Herbstfreude`**
Bergenia cordifolia `Herbstfreude` - Bergenie
Menge: 9,000 St
Kostengruppe DIN 276 2018-12: 573

**2.6.210 Brunnera macrophylla `Jack Frost`**
Brunnera macrophylla `Jack Frost`- Kaukasus- Vergißmeinnicht
Menge: 12,000 St
Kostengruppe DIN 276 2018-12: 573

**2.6.220 Calamintha nepeta `Triumphator`**
Calamintha nepeta `Triumphator` - Steinquendel
Menge: 20,000 St
Kostengruppe DIN 276 2018-12: 573

**2.6.230 Catananche caerulea**
Catananche caerulea - Blaue Rasselblume
Menge: 24,000 St
Kostengruppe DIN 276 2018-12: 573

**2.6.240 Centhranthus ruber `Coccineus`**
Centhranthus ruber `Coccineus`- Spornblume
Menge: 15,000 St
Kostengruppe DIN 276 2018-12: 573

**2.6.250 Dianthus carthusianorum**
Dianthus carthusianorum - Karthäusernelke
Menge: 15,000 St
Kostengruppe DIN 276 2018-12: 573

**2.6.260 Dianthus delthoides `Leuchtfunk`**
Dianthus delthoides `Leuchtfunk` - Heidenelke
Menge: 24,000 St
Kostengruppe DIN 276 2018-12: 573

**2.6.270 Doronicum orientale `Little Leo`**
Doronicum orientale `Little Leo` - Zwerg- Gemswurz
Menge: 12,000 St
Kostengruppe DIN 276 2018-12: 573

**2.6.280 Eryngium planum `Blauer Zwerg`**
Eryngium planum `Blauer Zwerg` - Kleiner Mannstreu
Menge: 15,000 St
Kostengruppe DIN 276 2018-12: 573

**2.6.290 Euphorbia seguieriana `Sternenwolke`**
Euphorbia seguieriana `Sternenwolke` - Steppen- Wolfsmilch
Menge: 12,000 St
Kostengruppe DIN 276 2018-12: 573

**2.6.300 Festuca cinerea `Elijah Blue`**
Festuca cinerea `Elijah Blue` - Blau- Schwingel
Menge: 24,000 St
Kostengruppe DIN 276 2018-12: 573

**2.6.310 Geranium macrorrhizum `White Ness`**
Geranium macrorrhizum `White Ness` - Balkan- Storchschnabel
Menge: 24,000 St
Kostengruppe DIN 276 2018-12: 573

**2.6.320 Geranium renardii `Philippe Vapelle`**
Geranium renardii `Philippe Vapelle` - Kaukasus- Storchschnabel
Menge: 24,000 St
Kostengruppe DIN 276 2018-12: 573

**2.6.330 Geranium sanguineum `Tiny Monster`**
Geranium sanguineum `Tiny Monster`- Blut- Storchschnabel
Menge: 7,000 St
Kostengruppe DIN 276 2018-12: 573

**2.6.340 Geranium wallichianum `Rozanne`**
Geranium wallichianum `Rozanne`- Dauerblüher- Geranium
Menge: 9,000 St
Kostengruppe DIN 276 2018-12: 573

**2.6.350 Helianthemum x cult. `Lawrensons Pink`**
Helianthemum x cult. `Lawrensons Pink`- Sonnenröschen,
Menge: 9,000 St
Kostengruppe DIN 276 2018-12: 573

**2.6.360 Helictrotrichon sempervirens `Saphierstrudel`**
Helictrotrichon sempervirens `Saphierstrudel` - Blaustrahlhafer
Menge: 7,000 St
Kostengruppe DIN 276 2018-12: 573

**2.6.370 Hieracium pilosella `Nivum`**
Hieracium pilosella `Nivum` - Kleines Habichtskraut
Menge: 20,000 St
Kostengruppe DIN 276 2018-12: 573

**2.6.380 Heuchera micrantha `Palace Purple`**
Heuchera micrantha `Palace Purple` - Purpurglöckchen
Menge: 24,000 St
Kostengruppe DIN 276 2018-12: 573

**2.6.390 Iberis sempervirens**
Iberis sempervirens -Schleifenblume
Menge: 20,000 St
Kostengruppe DIN 276 2018-12: 573

**2.6.400 Iris barbata `Path of Gold`**
Iris barbata `Path of Gold` - Bartiris
Menge: 12,000 St
Kostengruppe DIN 276 2018-12: 573

**2.6.410 Iris barbata `Cherry Blossom`**
Iris barbata `Cherry Blossom` - Bartiris
Menge: 9,000 St
Kostengruppe DIN 276 2018-12: 573

**2.6.420 Iris barbata `Piroska`**
Iris barbata `Piroska` - Bartiris
Menge: 12,000 St
Kostengruppe DIN 276 2018-12: 573

**2.6.430 Iris pallida**
Iris pallidatiris - Bleiche Schwertlilie
Menge: 15,000 St
Kostengruppe DIN 276 2018-12: 573

**2.6.440 Knautia macedonia `Mars Midget`**
Knautia macedonia `Mars Midget` - Witwenblume,
Menge: 7,000 St
Kostengruppe DIN 276 2018-12: 573

**2.6.450 Kniphofia uvaria `Poco Red`**
Kniphofia uvaria `Poco Red` - Fackellilie
Menge: 12,000 St
Kostengruppe DIN 276 2018-12: 573

**2.6.460 Lavandula angustifolia `Dwarf Blue`**
Lavandula angustifolia `Dwarf Blue` - Lavendel
Menge: 9,000 St
Kostengruppe DIN 276 2018-12: 573

**2.6.470 Linnaria purpurea**
Linnaria purpurea - Purpur- Leinkraut
Menge: 7,000 St
Kostengruppe DIN 276 2018-12: 573

**2.6.480 Lupinus polyphyllos `Nanus Gallery Yellow Shades`**
Lupinus polyphyllos `Nanus Gallery Yellow Shades` - Lupine
Menge: 9,000 St
Kostengruppe DIN 276 2018-12: 573

**2.6.490 Lupinus polyphyllos `Red Rum`**
Lupinus polyphyllos `Red Rum` - Lupine
Menge: 12,000 St
Kostengruppe DIN 276 2018-12: 573

**2.6.500 Lychnis arkwrightii `Vesuvius`**
Lychnis arkwrightii `Vesuvius` - Lichtnelke
Menge: 18,000 St
Kostengruppe DIN 276 2018-12: 573

**2.6.510 Nepeta x faassenii 'Cat`s Pajamas'**
Nepeta x faassenii 'Cat`s Pajamas' - Blauminze
Menge: 20,000 St
Kostengruppe DIN 276 2018-12: 573

**2.6.520 Penstemon x cultorum `Garnet`**
Penstemon x cultorum `Garnet` - Großblütiger Bartfaden
Menge: 24,000 St
Kostengruppe DIN 276 2018-12: 573

**2.6.530 Phlomis russeliana**
Phlomis russeliana - Brandkraut,
Menge: 12,000 St
Kostengruppe DIN 276 2018-12: 573

**2.6.540 Pulstilla vulgaris**
Pulstilla vulgaris - Kuhschelle
Menge: 15,000 St
Kostengruppe DIN 276 2018-12: 573

**2.6.550 Pulstilla vulgaris `Pinwheel Rot`**
Pulstilla vulgaris `Pinwheel Rot` - Kuhschelle
Menge: 24,000 St
Kostengruppe DIN 276 2018-12: 573

**2.6.560 Salvia nemorosa `Adrian`**
Salvia nemorosa `Adrian`- Weißer Ziersalbei
Menge: 24,000 St
Kostengruppe DIN 276 2018-12: 573

**2.6.570 Salvia nemorosa `Marcus`**
Salvia nemorosa `Marcus`- Ziersalbei
Menge: 20,000 St
Kostengruppe DIN 276 2018-12: 573

**2.6.580 Salvia nemorosa `Mainacht`**
Salvia nemorosa `Mainacht`- Ziersalbei
Menge: 20,000 St
Kostengruppe DIN 276 2018-12: 573

**2.6.590 Salvia nemorosa `Pink Delight`**
Salvia nemorosa `Pink delight`- Rosa Ziersalbei
Menge: 18,000 St
Kostengruppe DIN 276 2018-12: 573

**2.6.600 Santolina chamaecyparissus**
Santolina chamaecyparissus - Silbrigblättriges Heiligenkraut
Menge: 7,000 St
Kostengruppe DIN 276 2018-12: 573

**2.6.610 Saponaria officinalis**
Saponaria officinalis- Seifenkraut
Menge: 12,000 St
Kostengruppe DIN 276 2018-12: 573

**2.6.620 Sedum `Immergrünchen`**
Sedum `Immergrünchen`- Immergrünes Fettblatt
Menge: 20,000 St
Kostengruppe DIN 276 2018-12: 573

**2.6.630 Sedum `Matrona`**
Sedum `Matrona`- rotblättrige Fetthenne
Menge: 9,000 St
Kostengruppe DIN 276 2018-12: 573

**2.6.640 Sedum spurium `Fuldaglut`**
Sedum spurium `Fuldaglut` - Teppich- Fettblatt
Menge: 30,000 St
Kostengruppe DIN 276 2018-12: 573

**2.6.650 Sedum telephium `Red Cauli`**
Sedum telephium `Red Cauli` - rotblättrige Fetthenne
Menge: 15,000 St
Kostengruppe DIN 276 2018-12: 573

**2.6.660 Solidago cultorum `Laurin`**
Solidago cultorum `Laurin` - Goldrute
Menge: 12,000 St
Kostengruppe DIN 276 2018-12: 573

**2.6.670 Stachys byzantina**
Stachys byzantina - Wollziest
Menge: 24,000 St
Kostengruppe DIN 276 2018-12: 573

**2.6.680 Teucrium chamaedrys**
Teucrium chamaedrys - Edel- Gamander
Menge: 12,000 St
Kostengruppe DIN 276 2018-12: 573

**2.6.690 Thymus praecox `Red Carpet`**
Thymus praecox `Red Carpet` - Teppich- Thymian
Menge: 30,000 St
Kostengruppe DIN 276 2018-12: 573

**2.6.700 Verbascum nigrum**
Verbascum nigrum - Schwarze Königskerze
Menge: 12,000 St
Kostengruppe DIN 276 2018-12: 573

**2.6.710 Viola cornuta `Beshlie`**
Viola cornuta `Beshlie`- Hornveilchen
Menge: 24,000 St
Kostengruppe DIN 276 2018-12: 573

**2.6.720 Veronica teucrium `Knallblau`**
Veronica teucrium `Knallblau` - Gamander- Ehrenpreis
Menge: 20,000 St
Kostengruppe DIN 276 2018-12: 573

**2.6.730 Frühjahrsblüher/ Geophyten stecken**
Nachfolgend aufgeführte Frühjahrsblüher/ Geophyten in Arten und Sorten nach Angabe des AG/ Bauleitung liefern und pflanzen. Ca. 25-30 Stck/ m²
Menge: 1895,000 St
Kostengruppe DIN 276 2018-12: 573

**2.6.740 Allium aflatunense `Purple Sensation`**
Allium aflatunense `Purple Sensation` - Kugellauch
Menge: 35,000 St
Kostengruppe DIN 276 2018-12: 573

**2.6.750 Allium atropurpureum**
Allium atropurpureum - Purpurlauch
Menge: 50,000 St
Kostengruppe DIN 276 2018-12: 573

**2.6.760 Allium `Mount Everest`**
Allium `Mount Everest` - Weißer Zierlauch
Menge: 50,000 St
Kostengruppe DIN 276 2018-12: 573

**2.6.770 Allium senescens ssp. senescens**
Allium senescens ssp. senescens - Berglauch
Menge: 75,000 St
Kostengruppe DIN 276 2018-12: 573

**2.6.780 Anemone blanda `Blue Shades`**
Anemone blanda `Blue Shades` - Strahlen- Windröschen
Menge: 100,000 St
Kostengruppe DIN 276 2018-12: 573

**2.6.790 Anemone blanda `White Spledour`**
Anemone blanda `White Spledour` - Strahlen- Windröschen
Menge: 100,000 St
Kostengruppe DIN 276 2018-12: 573

**2.6.800 Chionodoxa luciliae `Alba`**
Chionodoxa luciliae `Alba` - Schneeglanz
Menge: 100,000 St
Kostengruppe DIN 276 2018-12: 573

**2.6.810 Crocus chrysanthus `Blue Pearl`**
Crocus chrysanthus `Blue Pearl` - Garten- Krokus
Menge: 100,000 St
Kostengruppe DIN 276 2018-12: 573

**2.6.820 Crocus flavus**
Crocus flavus - Gold- Krocus
Menge: 150,000 St
Kostengruppe DIN 276 2018-12: 573

**2.6.830 Crocus tommasinianus `Ruby Giant`**
Crocus tommasinianus `Ruby Giant` - Großer Elfen- Krokus
Menge: 150,000 St
Kostengruppe DIN 276 2018-12: 573

**2.6.840 Eranthis hyemalis**
Eranthis hyemalis - Winterling
Menge: 50,000 St
Kostengruppe DIN 276 2018-12: 573

**2.6.850 Galanthus nivalis**
Galanthus nivalis - Schneeglöckchen
Menge: 150,000 St
Kostengruppe DIN 276 2018-12: 573

**2.6.860 Muscari armeniacum `Christmas Pearl`**
Muscari armeniacum `Christmas Pearl`  - Traubenhyazinthe
Menge: 100,000 St
Kostengruppe DIN 276 2018-12: 573

**2.6.870 Narcissus `Mount Hood`**
Narcissus `Mount Hood`  - Weiße Narzisse
Menge: 60,000 St
Kostengruppe DIN 276 2018-12: 573

**2.6.880 Narcissus `Tete a Tete`**
Narcissus `Tete a Tete`  - Gelbe Narzisse
Menge: 75,000 St
Kostengruppe DIN 276 2018-12: 573

**2.6.890 Scilla siberica**
Scilla siberica - Sibirischer Blaustern
Menge: 100,000 St
Kostengruppe DIN 276 2018-12: 573

**2.6.900 Tulipa bakeri `Lilac Wonder`**
Tulipa bakeri `Lilac Wonder`  - Felsen- Tulpe
Menge: 100,000 St
Kostengruppe DIN 276 2018-12: 573

**2.6.910 Tulipa fosteriana `Yellow Purissima`**
Tulipa fosteriana `Yellow Purissima`  - Fosteriana- Tulpe
Menge: 100,000 St
Kostengruppe DIN 276 2018-12: 573

**2.6.920 Tulipa kaufmanniana `Early Harvest`**
Tulipa kaufmanniana `Early Harvest`  - Botanische Tulpe
Menge: 100,000 St
Kostengruppe DIN 276 2018-12: 573

**2.6.930 Tulipa praestans `Füselier`**
Tulipa praestans `Füselier` - Mehrblütige Tulpe
Menge: 150,000 St
Kostengruppe DIN 276 2018-12: 573

#### Titel 2.7 Ferigstellungspflege

**2.7.10 Fertigstellungspflege der Pflanzung**
Fertigstellungspflege der Pflanzflächen.
Lockern und Säubern der Pflanzflächen und Wässern der Pflanzen bis zur Abnahme gemäß DIN 18916. Eingegangene Pflanzen ersetzen, einschl. Entsorgung. Ebenfalls zum  Leistungsumfang gehört das Entfernen von unerwünschtem Fremdaufwuchs sowie das Absammeln von Unrat.
Chemische Mittel zur Unkraut- und Schädlingsbekämpfung dürfen nicht eingesetzt werden.
Steine ab 5 cm Durchmesser, Holz und sonstiger Unrat sind abzusammeln und zu einer zugelassenen Deponie abzufahren.
Wasser- und Stromanschlüsse sind nicht vorhanden.
Jeder Pflegegang ist der Bauleitung mind. einen Tag vorher schriftlich anzukündigen. Nicht angekündigte Pflegegänge gelten als nicht erbracht.
Menge: 550,000 m²
Kostengruppe DIN 276 2018-12: 573

#### Titel 2.8 Entwicklungspflege

**2.8.10 Entwicklungspflege der Pflanzung 1. Jahr**
Entwicklungspflege der Pflanzflächen im 1. Jahr nach der Abnahme.
Lockern und Säubern der Pflanzflächen und Wässern der Pflanzen, Nachmulchen der Pflanzflächen mit gütegesichertem Staudenmulch, Körnung 20-40 mm, Schichtdicke 5 cm. Eingegangene Pflanzen ersetzen, einschl. Entsorgung. Ebenfalls zum  Leistungsumfang gehört das Entfernen von unerwünschtem Fremdaufwuchs sowie das Absammeln von Unrat.
Chemische Mittel zur Unkraut- und Schädlingsbekämpfung dürfen nicht eingesetzt werden.
Steine ab 5 cm Durchmesser, Holz und sonstiger Unrat sind abzusammeln und zu einer zugelassenen Deponie abzufahren.
Wasser- und Stromanschlüsse sind nicht vorhanden. Jeder Pflegegang ist der Bauleitung mind. einen Tag vorher schriftlich anzukündigen. Nicht angekündigte Pflegegänge gelten als nicht erbracht.
Menge: 550,000 m²
Kostengruppe DIN 276 2018-12: 573

**2.8.20 Entwicklungspflege der Pflanzung 2. Jahr**
Entwicklungspflege der Pflanzflächen im 2. Jahr nach der Abnahme.
Lockern und Säubern der Pflanzflächen und Wässern der Pflanzen, Nachmulchen der Pflanzflächen mit gütegesichertem Staudenmulch, Körnung 20-40 mm, Schichtdicke 5 m. Eingegangene Pflanzen ersetzen, einschl. Entsorgung. Ebenfalls zum  Leistungsumfang gehört das Entfernen von unerwünschtem Fremdaufwuchs sowie das Absammeln von Unrat.
Chemische Mittel zur Unkraut- und Schädlingsbekämpfung dürfen nicht eingesetzt werden.
Steine ab 5 cm Durchmesser, Holz und sonstiger Unrat sind abzusammeln und zu einer zugelassenen Deponie abzufahren.
Wasser- und Stromanschlüsse sind nicht vorhanden.
Jeder Pflegegang ist der Bauleitung mind. einen Tag vorher schriftlich anzukündigen. Nicht angekündigte Pflegegänge gelten als nicht erbracht.
Menge: 550,000 m²
Kostengruppe DIN 276 2018-12: 573

#### Titel 2.9 Stundenlohnarbeiten

*Hinweis: Stundenlohnarbeiten*
Stundenlohnarbeiten durch Arbeitskräfte auf Anordnung des AG ausführen, der Verrechnungssatz für die jeweilige Arbeitskraft umfasst sämtliche Aufwendungen wie Lohn und Gehaltsnebenkosten, Zuschläge, lohngebundene und lohnabhängige Kosten, sonstige Sozialkosten, Gemeinkosten, Wagnis und Gewinn.
Erschwerniszuschläge sowie Zuschläge für Überstunden, Nacht-, Sonntags- und Freiertagsarbeit werden gesondert vergütet. Alle Fahrzeug-, Maschinen- und Gerätestunden einschließlich Fahrer bzw. Bedienung. Vergütet werden nur die mit Zustimmung des AG ausgeführten Arbeiten nach Maßgabe der tatsächlich geleisteten und anerkannten Arbeitsstunden.

**2.9.10 Regiestunden - Facharbeiter GaLa-Bau**
Regiestunden - Facharbeiter GaLa-Bau zum Nachweis. Für Leistungen die nicht im Leistungsverzeichnis erfasst sind bspw. Handschachtung. Nur auf Anweisung der Bauüberwachung.
Menge: 3,000 h
Kostengruppe DIN 276 2018-12: 599
